# A066, Tunnel Riederwald Frankf/Erlenbruch
Angebotsaufforderung (GAEB DA XML 3.2, DA83)
Projekt: A-12432-00
Währung: EUR
Vergabeart: Öffentliche Ausschreibung
Eröffnung: 16.09.2026 10:00:00
Ende der Zuschlagsfrist: 19.10.2026
Auftraggeber: Bundesrepublik Deutschland vertreten durch, die Autobahn GmbH des Bundes, Bahnhofsplatz, 56410 Montabaur; DV-Nummer: 261-26-5003; Vergabenummer: 261-26-5003
Erstellt mit: GXML Toolbox V3.3 R20230829, iTWO_64 V25.0.772, 21.08.2026

## 261-26-5003 Rückschnitt- und Fällarbeiten Am roten Graben
Datum: 21.08.2026
WaGr: 99_99_01

### Abschnitt 00 Vorabmaßnahmen

#### Unterabschnitt 00.00 Vorb.Aufgaben

**00.00.0001 Startgespräch mit dem AG**
Teilnahme an einem Startgespräch beim AG zur Klärung technischer Fragestellungen in Frankfurt am Main.
Dauer der Besprechung bis 4 Stunden. Über das Startgespräch ist ein Protokoll anzufertigen, mit dem AG
abzustimmen und spätestens 3 AT nach dem Gespräch an alle
Teilnehmer zu verteilen.
Menge: 1,000 St

*Hinweis: Hinweis zu 00.01*
Die Arbeiten werden beidseitig der Autobahn ausgeführt. Die hieraus resultierenden Aufwendungen für die BE sind bei der Planung und Kalkulation zu berücksichtigen.

#### Unterabschnitt 00.01 Baustelleneinrichtung

**00.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.01.0003 Befahrungserlaubnis einholen**
*** Pauschalposition
Rechtzeitiges Erwirken einer Befahrungserlaubnis beim Straßenverkehrsamt der Stadt Frankfurt am Main, beim StadtForst Frankfurt etc. Erlaubnis für die Dauer sämtlicher Arbeiten, einschließlich aller anfallenden Gebühren. Die Vergütung der Position wird als Pauschale mit einem Festbetrag vereinbart.
Menge: 1,000 Psch

*Hinweis: Hinweis zu 00.01.0004*
AVV 17 04 05

**00.01.0004 SE aus Stahl abbauen ESP*HB 1*Teile verwerten**
StL-Nr. 2112900310010001
Schutzeinrichtung (SE) aus Stahl einschließlich sämtlicher Einzelteile abbauen.
SE = Einfache Schutzplanke.
Pfosten in Boden, Homogenbereich HB 1 - FRS.
Pfostenlöcher entsprechend der sie umgebenden Fläche
schließen.
Konstruktionsteile nach Wahl des AN verwerten.
Menge: 50,000 m
Leistungsbereichkatalog: 129

**00.01.0005 Anlagen schützen**
Betonringe oder gleichwertige technische Einrichtung aufbauen zur Sicherung bestehender Rammpegel rechtzeitig vor Beginn der Bautätigkeiten im Einzugsbereich der Baustellen einschl. Zuwegungen, BE-, Lager- und Abstellflächen etc., nach Vorgaben des AG; Schutz des Rammpegels gegen Überfahren, Beschädigung und Überschüttung; Schutzeinrichtung geht in das Eigentum des AN über; bei Verwendung eines Betonschutzrings: min. DN1000, Höhe 0,5 m.
Umsetzen des Betonrings oder der gleichwertigen technischen Einrichtung bei nicht fachgerechtem platzieren geht zu Lasten des AN. Betonringe oder gleichwertige technische Einrichtungen, die aufgrund von Beschädigungen etc. ihre Schutzwirkung verlieren und auf Bautätigkeiten des AN zurückzuführen sind, sind vom AN auf eigene Kosten zu ersetzen; Kosten für Ersatz einschl. Verwertung der Materialien sind in die Position einzukalkulieren
Menge: 5,000 St

**00.01.0006 Absperrbanner vorhalten**
*** Pauschalposition
Die jeweiligen Arbeitsbereiche sind während der Arbeitszeiten mit geeignete Absperrbanner abzusperren.
Bei Arbeiten an Waldwegen ist ausschlißlich der betroffene Abschnitt an allen möglichen Zugängen abzusperren, sodass ein Durchgang durch den Arbeitsbereich während der Arbeitszeiten nicht möglich ist.
Die Absperrbanner sind täglich aufzustellen und nach der Beendigung der Arbeiiten zu entfernen.
Menge: 1,000 Psch

#### Unterabschnitt 00.02 Reifenwaschanlage

**00.02.0001 Reifenwaschanlage einrichten**
StL-Nr. 19101901
Reifenwaschanlage nach Unterlagen des AG einrichten,
erforderlichenfalls umsetzen und abbauen. Anlage bei
Erfordernis wintertauglich einrichten. Anschluss für
Strom und Wasser herstellen und zurückbauen. Anlage
einschl. Ölabscheidung. Erforderliche Erd- und Betonarbeiten ausführen.
Menge: 2,000 St
Leistungsbereichkatalog: 101

**00.02.0002 Reifenwaschanlage vorhalten**
StL-Nr. 19101905
Reifenwaschanlage vorhalten, unterhalten und betreiben.
Auffanggrube leeren und anfallende Stoffe entsorgen.
Menge: 2,000 Mt
Leistungsbereichkatalog: 101

*Hinweis: Hinweis zur 00.03*
Es sind drei temporäre Überfahrten über vorhandene Gräben herzustellen (s. Anlage 1). Die temporären Überfahren verbleiben nach Abschluss der Arbeiten und gehen mit der Abnahme in das Eigentum des Auftraggebers über.

#### Unterabschnitt 00.03 Temporäre Grabenquerung

**00.03.0001 Mahd, Handarbeit**
Vorhandenen Bewuchs aus Gräsern und Kräutern auf den für die anschlißende Lagerung von Oberboden vorgesehenen Flächen vollständig mähen und die Flächen für die nachfolgende Oberbodenlagerung vorbereiten.
Das anfallende Schnittgut ist vollständig von den Flächen aufzuhnemen und ordnungsgemäß zu entsorgen.
Die Leistungen ist auf ebenen Flächen auszuführen.
Menge: 150,000 m2

**00.03.0002 Oberboden abtragen und lagern Abtrag bis 10 cm*Oberbod.i.lagern Abrechnung Abtrag**
StL-Nr. 24106110001101
Oberboden ggf. einschließlich Vegetationsdecke abtragen
und lagern. Oberboden in regelmäßig geformten Mieten
locker aufsetzen. Ansaat und Mähen einer Decksaat werden gesondert vergütet. Beschreibung der Homogenbereiche nach Unterlagen des AG.
Dicke des Abtrages bis 10 cm.
Oberboden innerhalb der Baustelle lagern.
Abrechnung nach Abtragsprofilen.
Menge: 20,000 m3
Leistungsbereichkatalog: 106

**00.03.0003 Bodenlager ansäen**
*** Pauschalposition
Bodenlager für die Decksaat vorbereiten und ansäen.
Das Saatgut einarbeiten und andrücken. Ansaat
unzureichend begrünter Flächen wiederholen. Ansaat im Nassansaatverfahren nach DIN 18918. Zuschlagsstoffe Zellulosekleber und Strohhäcksel.
Erosionsschutzgewebe aus Kokosgeflecht auiringen.
Saatgut-Menge 5g/m2. Gebietsheimisches Saatgut Herkunftsgebiet 9
Oberrheingraben mit Saarpfälzer Bergland.
Artenzusammensetzung: Secale cereale 60%; Rhapanus sativus var. oleiformis 20%;
Arrhenatherum elatius 10%; Poa pratense 10%
Menge: 1,000 Psch

**00.03.0004 Bankett abtragen Br.ü.1,00-1,50 m*Dicke 25-35 cm Mit Veg.decke*zw.-lagern**
StL-Nr. 24112045330201
Bankett abtragen ggf. einschließlich Vegetationsdecke.
Breite über 1,00 bis 1,50 m.
Dicke über 25 bis 35 cm.
Ausbauen mit Vegetationsdecke.
Ausbaustoffe innerhalb der Baustelle fördern und nach
Unterlagen des AG zwischenlagern.
Menge: 20,000 m3
Leistungsbereichkatalog: 112

**00.03.0005 Geotextil als Trennschicht verlegen Nutz.Dauer temp.*pH 4-9 GRK 4 Abr. Überdeckung**
StL-Nr. 2410640331010901
Geotextil als Trenn- und Filterschicht verlegen. Trennschicht nach Unterlagen des AG. Überlappung mindestens
0,50 m. Überschüttung wird gesondert vergütet.
Nutzungsdauer temporär nach Unterlagen des AG.
pH-Wert des Umgebungsmilieus 4 bis 9.
Geotextilrobustheitsklasse 4.
Verlegen 'Parallel zum Fahrbahnrand'

Abrechnnung nach überdeckter Trennfläche.
Menge: 150,000 m2
Leistungsbereichkatalog: 106

**00.03.0006 Kunststoffrohrltg herst.m.Erdarb. Rohr DN 200 Bettung Typ 3. Ringst. SN 16**
StL-Nr. 2411035819393990
Entwässerungsleitung aus Kunststoffrohren nach statischen und konstruktiven Erfordernissen herstellen. Erdarbeiten ausführen. Erforderlichen Verbau herstellen.
Wasserhaltung bis zu einer Pumpenleistung von 10 m3
Förderleistung und 5,00 m Förderhöhe je Stunde und Haltung ausführen. Schächte und Anschlüsse an Schächte so-
wie Formstücke werden gesondert vergütet.
Rohr DN/ID 200.
Rohr 'KG Rohr (KG2000) aus  robustem Polypropylen (PP), blau'

Bettung nach DIN EN 1610, Typ 3 herstellen. Boden für
Leitungszone liefern und einbauen.
Fließsohlentiefe 'bis 1,0 m'

Ringsteifigkeit SN 16 nach DIN EN ISO 9969.
Straßenverkehrslast 'für Baufahrzeuge bis 40t'

Aushub 'wird gesondert vergütet'
Menge: 30,000 m
Leistungsbereichkatalog: 110

**00.03.0007 Baustoff liefern und einbauen*Auftragsbereich**
Geeigneten Baustoff liefern, in Auftragsbereichen profilgerecht einbauen und verdichten.
Baustoff 'Schotter 0/45'

Einbaustelle = Auftragsbereich nach Unterlagen des AG.
Abrechnung 'nach Liefermenge'
Menge: 60,000 t
Leistungsbereichkatalog: 106

### Abschnitt 01 Baufeldfreimachung

*Hinweis: Hinweis zu 01.00*
Die Zaunanlagen befinden sich überwigend entlang der Autobahn sowie teilweise im Waldbereich.
Der neue Bauzaun ist entlang der Autobahn herzustellen und verbleibt im Eigentum des AG.

#### Unterabschnitt 01.00 Zäune

**01.00.0001 Maschendrahtzaun abbauen**
Zaun aufnehmen einschließlich Verstrebungen.
Maschendrahtzaun mit Stacheldraht.
Zaunhöhe 2,00 m.
Pfosten aus Stahl.Pfostenabstand 3,00 m.
Pfosten mit Einzelfundament aus Beton,
Durchmesser bis 30 cm,
Tiefe bis 80 cm. Türen und Tore mit beidseitigen Pfosten aufnehmen.
Pfostenlöcher entsprechend der sie umgebenden Fläche
schließen. Boden liefern (unbelastete Böden mit der Bodencharakteristik der umliegenden Böden, Vorsorgewerte gemäß BBodSchG/BBodSchV).
Fundamente aufnehmen und auf einem Haufwerk auf reißfestem Trennflies in Baustelleneinrichtungsfäche sammeln(Abfallschlüssel 17 01 01 (Beton)).
Ausgebautes Material nach Wahl des AN verwerten oder entsorgen . Beprobung, Analyse und Entsorgung des Haufwerkes (Betonfundamente) einzukalkulieren und werden nicht gesondert vergütet
Menge: 300,000 m

**01.00.0002 Wildtierschutz abbauen**
Vorhandene Wildtierschutz aus Kunststoff einschließlich aller Befestigungen fachgerecht zurückbauen. Das Material ist aufzunehmen, anzutransportieren und ordnungsgemäß zu entsorgen.
Sämtliche Nebenleistungen sind in den Einheitspreis einzukalkulieren.
Menge: 300,000 m

**01.00.0003 Bauzaun aufstellen Zaunhöhe 2,0 m*Stahlgitter-FT**
Bauzaun nach Unterlagen des AG einschl. der erforderlichen Tore und Pfosten standsicher aufstellen, während
der Bauzeit vorhalten und unterhalten.
Zaunhöhe = 2,00 m.
Zaun aus Stahlgitter-Fertigteilen.
Der Bauzaun verbleibt nach Fertigstellung der Baumaßnahme an seinem Standort und geht mit der Abnahme in das Eigentum des Auftraggebers über.
Sämtliche hierfür erforderlichen Nebenleistungen sind in den Einheitspreis einzukalkulieren.
Menge: 300,000 m
Leistungsbereichkatalog: 101

**01.00.0004 Bauzaun Instandhalten**
Der hergestellte Bauzaun ist während der gesamten Ausführungsdauer (ca. 2 Monate)standsicher zu halten, regelmäßig zu kontrollieren und bei Beschädigungen oder Mängeln instand zu setzen.
Sämtlichen hierfür erfordelichen Leistungen sind einzukalkulieren.
Menge: 2,000 Mt

#### Unterabschnitt 01.01 Beräumung

*Hinweis: Hinweis zu 01.01.0001*
Sämtlicher Müll, hauptsächlich sehr kleinteilig, ist aus den 7.000 m2 Rückschnittfläche zu entfernen. Es handelt sich unter anderem um Bauholzreste, Glasscheibenreste, metall. Gegenstäne, Kunststoffe, Textilien, weiterer Siedlungsmüll(AVV 20 03 01)

**01.01.0001 N.gef. Siedl.abfall aufn.u.entsorg. Veget.fläche*Gebühr einrechn.**
StL-Nr. 1210200521
Nicht gefährlichen Siedlungsabfall nach Unterlagen des
AG aufnehmen und trennen, fördern und einem Entsorgungsträger nach Unterlagen des AG übergeben.
Abgerechnet wird nach Wiegescheinen.
Abfall von Vegetationsflächen.
Gebühren der Abfallentsorgung sind einzurechnen.
Menge: 1,000 t
Leistungsbereichkatalog: 102

*Hinweis: Hinweis zu 01.02*
Neigung 1:1,5
Im nordlichen Bereich sind die Arbeiten zudem vor und hinter der vorhandenen Lärmschutzwand durchzuführen.
Die hieraus entstehenden Erschwernisse sind zu berücksichtigen und einkalkulieren.

#### Unterabschnitt 01.02 Rückschnittarbeiten

*Hinweis: Hinweis zu 01.00.0001*
Die Arbeiten sind in Handarbeit auszuführen. Der Rückschnitt mit Maschinen insbesondere Schlegelmulchern ist untersagt. Das Schnittgut ist in Handarbeit ohne maschinelle Unterstützung von den Bearbeitungsflächen auf die befestigten Flächen zu verbringen.

**01.02.0001 Gehölzbestand verjüngen über 10-20 Jahre*über 0,2-0,5St/m2 100v.H. a.d.Stock*Stammholz Verw.AN Schnittg. Verw.AN**
Gehölzbestand durch Auf-den-Stock-setzen verjüngen,
Schnitthöhe ca. 10 bis 20 cm über dem Boden. Beschädigte Gehölze des verbleibenden Bestands fachgerecht
schneiden. Abgerechnet wird die Grundfläche des Gehölzbestands (gemessen vom Wurzelstock der Randpflanzen).
Überwuchs bis 7m
Strauch- und Brombeergehölze bis 0,15 cm Durchmesser
Zeitraum seit letzter Verjüngung über 10 bis 20 Jahre.
Mittlere Dichte des Bestandes über 0,2 bis 0,5 Stück/m2
Auf-den-Stock-setzen 100 v.H. des Bestandes.
Stammholz nach Wahl des AN verwerten.
Schnittgut nach Wahl des AN verwerten.
Menge: 7000,000 m2
Leistungsbereichkatalog: 107

### Abschnitt 02 Fällarbeiten

*Hinweis: Hinweis zu 02.00*
Soweit erforderlich sind geeignete Bodenschutzplatten einzusetzen. Sämtliche Kosten für Lieferung, Verlegung, Vorhaltung, Umsetzen und Rückbau sind in den Einheitspreis einzukalkulieren und werden nicht gesondert vergütet.

#### Unterabschnitt 02.00 Herstellung temporärer Baustraßen

**02.00.0001 Geotextil als Trennschicht verlegen Nutz.Dauer temp.*pH 4-9 GRK 4 Abr. Überdeckung**
StL-Nr. 2410640331010901
Geotextil als Trenn- und Filterschicht verlegen. Trennschicht nach Unterlagen des AG. Überlappung mindestens
0,50 m. Überschüttung wird gesondert vergütet.
Nutzungsdauer temporär nach Unterlagen des AG.
pH-Wert des Umgebungsmilieus 4 bis 9.
Geotextilrobustheitsklasse 4.
Verlegen 'quer zur Straßenachse'

Abrechnnung nach überdeckter Trennfläche.
Menge: 1500,000 m2
Leistungsbereichkatalog: 106

**02.00.0002 Schottertragschicht herstellen KL. F.Einb. o. F.*0/45 URA+Einbaudoku*DPr min. 100 v.H. Dicke 25 cm**
Schottertragschicht herstellen.
In kleinen Flächen, Einbau ohne Fertiger.
Baustoffgemisch 0/45.
Umweltrelevante Anforderungen beim Einsatz von Baustoffgemischen einschließlich Einbaudokumentation nach
Unterlagen des AG. Einbaudokumentation übergeben.
Verdichtungsgrad DPr mindestens 100 v.H.
Einbaudicke = 25 cm.
Menge: 650,000 t
Leistungsbereichkatalog: 112

*Hinweis: Hinweis zu 02.01*
Die Bäume müssen stückweise herabgesetzt und erschütterungsarm abgelegt werden, unmittelbar und fachgerecht entfernt sowie ordnungsgemäß entsorgt.Die entsprechende Technik und der Aufwand sind zu berücksichtigen.

#### Unterabschnitt 02.01 Fällung der Bäume

**02.01.0001 Bäume fällen ohne Roden DU über 0,1-0,3 m*Holz Verwert. AN S.Abr.Verwert. AN**
Bäume fällen, höchstens 0,25 m über dem Erdboden
absägen. Gemessen wird der Durchmesser 1,00 m über dem
Erdboden.
Die Bäume stückweise herabsetzen.
Durchmesser über 0,10 bis 0,30 m.
Gesamtes Holz nach Wahl des AN verwerten.
Schlagabraum nach Wahl des AN verwerten.
Menge: 400,000 St
Leistungsbereichkatalog: 106

**02.01.0002 Bäume fällen ohne Roden DU über 0,3-0,5 m*Holz Verwert. AN S.Abr.Verwert. AN**
Bäume fällen, höchstens 0,25 m über dem Erdboden
absägen. Gemessen wird der Durchmesser 1,00 m über dem
Erdboden.
Die Bäume stückweise herabsetzen.
Durchmesser über 0,30 bis 0,50 m.
Gesamtes Holz nach Wahl des AN verwerten.
Schlagabraum nach Wahl des AN verwerten.
Menge: 150,000 St
Leistungsbereichkatalog: 106

**02.01.0003 Bäume fällen ohne Roden DU über 0,5-0,75m*Holz Verwert. AN S.Abr.Verwert. AN**
Bäume fällen, höchstens 0,25 m über dem Erdboden
absägen. Gemessen wird der Durchmesser 1,00 m über dem
Erdboden.
Die Bäume stückweise herabsetzen.
Durchmesser über 0,50 bis 0,75 m.
Gesamtes Holz nach Wahl des AN verwerten.
Schlagabraum nach Wahl des AN verwerten.
Menge: 50,000 St
Leistungsbereichkatalog: 106

**02.01.0004 Bäume fällen ohne Roden DU über 0,75-1 m*Holz Verwert. AN S.Abr.Verwert. AN**
Bäume fällen, höchstens 0,25 m über dem Erdboden
absägen. Gemessen wird der Durchmesser 1,00 m über dem
Erdboden.
Die Bäume stückweise herabsetzen.
Durchmesser über 0,75 bis 1,00 m.
Gesamtes Holz nach Wahl des AN verwerten.
Schlagabraum nach Wahl des AN verwerten.
Menge: 10,000 St
Leistungsbereichkatalog: 106

*Hinweis: Hinweis zu 02.02*
Die Brutbäume sind zur Nutzungsverzichtfläche in einer Entfernung bis zu 10 km zu transportieren.

#### Unterabschnitt 02.02 Fällung von Habitätbäume

**02.02.0001 Bäume fällen ohne Roden DU über 0,3-0,5 m*Holz Verwert. AN S.Abr.Verwert. AN**
Bäume fällen, höchstens 0,25 m über dem Erdboden
absägen. Gemessen wird der Durchmesser 1,00 m über dem
Erdboden. Wurzelstöcke roden bzw. ausfräsen wird gesondert vergütet.
Durchmesser über 0,30 bis 0,50 m.
Transport in den Nutzungsverzichtflächen gemäß Anlage 2
Menge: 5,000 St
Leistungsbereichkatalog: 106

**02.02.0002 Bäume fällen ohne Roden DU über 0,5-0,75m*Holz Verwert. AN S.Abr.Verwert. AN**
Bäume fällen, höchstens 0,25 m über dem Erdboden
absägen. Gemessen wird der Durchmesser 1,00 m über dem
Erdboden. Wurzelstöcke roden bzw. ausfräsen wird gesondert vergütet.
Durchmesser über 0,50 bis 0,75 m.
Transport in den Nutzungsverzichtflächen gemäß Anlage 2
Menge: 5,000 St
Leistungsbereichkatalog: 106

*Hinweis: Hinweis zu 03.*
Baustraßen sind nach Abschluss der Arbeiten rückstandlos zurückbauen. Schäden an Waldwege sind fachgerecht instand zu setzen. Alle anfallenden Abfälle sind gemäß den geltenden Vortschriften ordnungsgemäß zu ensorgen.

### Abschnitt 03 Abschlussarbeiten

#### Unterabschnitt 03.00 Rückbau Baustraßen

**03.00.0001 Rückbau Schottertragschicht**
Rückbau der temporären Baustraßen. Aufnahme der Schottertragschicht aus Baustoffgemisch, einschlißlich Lösen, Aufnehmen, Laden und Abtransport.
Entsorgung bzw. Verwertung des Materials gemäß abfallrechtlicher Vorschriften ist einzukalkulieren.
Dokumentation und Wiegenachweise nach
Abschluss dem AG elektronisch übergeben.
Menge: 650,000 t

**03.00.0002 Ausbau Geotextil**
Ausbau des unter den temporären Baustraßen verlegten Geotextils, einschlißlich Aufnehmen, Laden, Transport und fachgerechter Entsorgung als Abfall gemäß AVV 17 02 03 oder vergleichbar.
Dokumentation und Wiegenachweise nach
Abschluss dem AG elektronisch übergeben.
Menge: 1500,000 m2

#### Unterabschnitt 03.01 Entsorgung

**03.01.0001 N.gefährl. Abfall Entsorgung**
Nicht gefährlichen Abfall aus Abbau der Zäune laden, fördern und entsorgen. Schadstoffbelastung nach Unterlagen des AG.
Abfall = Beton. Abfallschlüsselnummer 17 01 01.
Entsorgung nach Wahl des AN.
Gebühren der Abfallentsorgung sind einzurechnen.
Nachweis nach Unterlagen des AG führen.
Abgerechnet 'je Tonne'
Menge: 1,000 t
Leistungsbereichkatalog: 102

*Hinweis: Hinweis zu 03.01.0002*
Die Position umfasst sämtliche Bereiche gemäß Anlage 1 sowie eine zusätzliche Vergütung für die Aufnahme und Entsorgung von Totholz. Astwerk gefällter Bäume, Holzreste.
Die Größe der Flächen ist ca.7000 m2

**03.01.0002 Fläche abräumen Astwerk*Wst. Verwert. AN S.Abr.Verwert.AN*übr.Räumg.Verw.AN**
*** Pauschalposition
StL-Nr. 2410600300100111
Fläche nach Unterlagen des AG abräumen.
Astwerk gefällter Bäume, Holzreste.
Wurzelstöcke nach Wahl des AN verwerten.
Schlagabraum nach Wahl des AN verwerten.
Übriges Räumgut nach Wahl des AN verwerten.
Menge: 1,000 Psch
Leistungsbereichkatalog: 106
